# AUSSCHREIBEN.DE
Leistungsbeschreibung (GAEB 90, DA81)
Währung: _

## AUSSCHREIBEN.DE - Triflex
Datum: 25.04.23

### Titel 01 Triflex DMS - Parkdeck Markierungssystem

*Hinweis*
Triflex DMS
Parkdeck Markierungssystem

Bauvorhaben: '...'
Architekt: '...'
Bauherr: '...'

Vorbemerkungen

Die Verarbeitung erfolgt mit Produkten der Firma
Triflex GmbH & Co. KG, Minden.

Angeboten und eingebaut wird das Parkdeck
Markierungssystem Triflex DMS. Die Ausführung erfolgt
nach den technischen Richtlinien des
Materialherstellers.
Triflex DMS ist schwer entflammbar (Klasse Bfl-s1 nach
DIN EN 13501-1).

Die Einhaltung aller gültigen Richtlinien wird für die
jeweils empfohlenen Systemaufbauten mit Triflex-
Produkten berücksichtigt bzw. vorausgesetzt.

Der Auftragnehmer hat vor Auftragserteilung
nachzuweisen, dass er für die Verarbeitung von Triflex-
Produkten geschult wurde. Andernfalls ist die
Einweisung durch einen Schulungsmeister am Objekt
sicherzustellen.

Die in der Ausarbeitung enthaltenen Massen sind auf der
Baustelle zu überprüfen.

Die Abrechnung erfolgt nach gemeinsamen Aufmaß des
Auftragnehmers mit dem Auftraggeber.

Die Markierung ist so auszuführen, dass bei
Arbeitsunterbrechung ein Eindringen von
Niederschlagswasser in den Systemaufbau verhindert
wird.

Für die Schuttbeseitigung sind die Abfuhr- und
Deponiekosten in die Einzelpreise einzukalkulieren bzw.
gesondert auszuweisen.

Bedenken gegen die Vorleistungen anderer Unternehmer
sind dem Auftraggeber unverzüglich, möglichst schon vor
Beginn der Arbeiten, schriftlich mitzuteilen.

Dem Bieter wird empfohlen, vor Angebotsabgabe das
Objekt zu besichtigen.

Falls bei den Ausführungsarbeiten Änderungen oder
Sonderarbeiten erforderlich werden, die nicht erfasst
sind, sind diese im einzelnen vor Ausführung anzuzeigen
und anschließend gesondert zu verrechnen.

Die Arbeiten verstehen sich, wenn nicht ausdrücklich
anders beschrieben, als fix und fertige Leistung,
einschließlich Lieferung aller erforderlichen
Materialien und Nebenleistungen.

Parkhausmarkierungen unterliegen einer permanenten
Beanspruchung und verschleißen in Abhängigkeit der
Nutzung.

Der Systemaufbau ist vom sachkundigen Planer nach
objektspezifischen Anforderungen anzupassen.
Detaillierte Ausschreibungstexte sind vom Planer
eigenverantwortlich zu erstellen. Mit der Übermittlung
dieses Leistungsverzeichnis-Entwurfs ist keine konkrete
Projektberatung verbunden. Die Textausarbeitung ist
eine unverbindliche Serviceleistung von Triflex.
Rechtsansprüche aus dieser Leistung sind
ausgeschlossen.

Als Vertragsbestandteile gelten:
· Leistungsverzeichnis
· Systembeschreibung, Systemzeichnungen und
Produktinformationen des Herstellers
· DIN 18202 Toleranzen im Hochbau
· Baupolizeiliche Bestimmungen
· Unfallverhütungsvorschriften
· VOB Teil B
in den jeweils zum Zeitpunkt des Vertragsabschlusses
gültigen Fassungen.

Stand: 04/2023

*Hinweis*
Das System DMS ist eine Parkdeckmarkierung auf PMMA-
Harzbasis und besteht aus einer evtl. notwendigen
Grundierung und je nach Variante aus einer Kaltplastik,
einer dünnschichtigen Markierung oder einer
Markierfarbe.

**01.0001 Baustelleneinrichtung**
Baustelle einrichten und nach Abschluss der Arbeiten
räumen. Vorhalten von Maschinen, Geräten, Werkzeugen
und sonstigen Betriebsmitteln, die zur Durchführung der
Arbeiten erforderlich sind.
Die Baustelle wird besenrein hinterlassen.
Einheit: psch
- Zuordnung: 391
- Zuordnung: 0

**01.0002 Container**
Lieferung, Aufbau, Vorhaltung und Abtransport eines
Material- und Geräte-Containers.
Einheit: psch
- Zuordnung: 391
- Zuordnung: 0

**01.0003 Elektroanschlüsse**
Elektroanschlüsse für Wechsel- und Drehstrom herstellen
und nach Beendigung der Baumaßnahme wieder entfernen.
Einheit: psch
- Zuordnung: 391
- Zuordnung: 0

**01.0004 Wasseranschluss**
Wasseranschlussfür erforderliche Reinigungsarbeiten
herstellen und nach Beendigung der Baumaßnahme wieder
entfernen.
Einheit: psch
- Zuordnung: 391
- Zuordnung: 0

**01.0005 Bauzaun**
Bauzaun liefern und vorhalten für die gesamte Bauzeit
mit entsprechendem Umbau zu den jeweiligen
Arbeitsabschnitten.
Einheit: psch
- Zuordnung: 391
- Zuordnung: 0

**01.0006 Verkehrslenkungsmaßnahmen**
Verkehrslenkungsmaßnahmen wie Verkehrsschilder,
Ampelanlage usw. ergreifen, notwendige Geräte aufbauen,
entsprechend dem Baufortschritt umrüsten und nach
Beendigung der Baumaßnahmen entfernen.
Einheit: psch
- Zuordnung: 391
- Zuordnung: 0

**01.0007 Aktivkohlefilteranlage**
Liefern, aufbauen, betreiben und rückbauen einer
ausreichend dimensionierten Aktivkohlefilteranlage zur
Reinigung der Abluft von geruchsintensiver Monomer-
Belastung durch PMMA-Ausdünstungen. Die Anlage ist
regelmäßig zu überprüfen, die Aktivkohle ist
gegebenenfalls regelmäßig auszutauschen.
Der Austausch der Aktivkohle wird gesondert vergütet.

Luftkohlefilter Typ LAK-825-PE:
Aktivkohlefilter zur Entfernung von organischen
Verbindungen aus einem Luftstrom.
- Durchmesser: 1.300 mm
- Füllmenge: 825 kg Aktivkohle
- Volumenstrom: max. 1.000 m³/Std.
Aktivkohle Typ GUT-L40-2
Stranggepresste Formaktivkohle auf Steinkohlebasis zur
Entfernung organischer Verbindungen in einem Luftstrom.
- Stäbchendurchmesser: 4 mm
- BET-Oberfläche: 950 m²/g
- Jodzahl ca.: 900 mg/g
- Schüttdichte: ca. 500 +/- 30 kg/m³
Radialventilator MBA 600-T
Mitteldruck-Radialventilator zum gleichzeitigen Betrieb
mehrerer Aktivkohlefilter.
- Volumenstrom: max. 4.000 m³/Std. (Filterbetrieb)
- Leistung: 11 kW
- Schalldruckpegel: 90 dB
Vorhaltedauer: '.........' Monate
Einheit: psch
- Zuordnung: 431
- Zuordnung: 0

**01.0008 Hohllagen**
Vorhandene Betonflächen durch Abklopfen mit einem
Hammer oder Kette auf Hohllagen untersuchen und
entsprechende Stellen markieren.
Einheit: psch
- Zuordnung: 397
- Zuordnung: 81

**01.0009 Haftzugfestigkeit**
Vorhandenen Untergrund mit geeignetem Messwerkzeug (z.
B. Freundl-Gerät) auf vorgegebene Haftzugfestigkeit
untersuchen und protokollieren.
Anzahl Messungen: '......' St.
Einheit: psch
- Zuordnung: 397
- Zuordnung: 81

**01.0010 Druckfestigkeit**
Vorhandenen Betonuntergrund mit Schmidt-Hammer auf
Druckfestigkeit untersuchen und protokollieren.
Anzahl Messungen: '......' St.
Einheit: psch
- Zuordnung: 397
- Zuordnung: 81

**01.0011 Feuchtegehalt**
Vorhandenen Betonuntergrund mit geeignetem Messwerkzeug
(z. B. Elektronikfeuchtemessgerät) auf Feuchtegehalt
untersuchen und protokollieren.
Anzahl Messungen: '......' St.
Einheit: psch
- Zuordnung: 397
- Zuordnung: 81

**01.0012 Fräsen**
Abtragen verunreinigter Oberflächen des Betons mit
geeigneter Fräse ca. 3-5 mm tief, um einen haft- und
tragfähigen Untergrund zu erhalten inkl. Aufnahme,
Abtransport und ordnungsgemäßer Entsorgung des
Fräsgutes.
Einheit: m²
- Zuordnung: 352
- Zuordnung: 81

**01.0013 Schleifen**
Vorbereitung des Untergrundes durch Schleifen mit
geeigneten Schleifgeräten inkl. Reinigung, Aufnahme,
Abtransport und ordnungsgemäßer Entsorgung von
anfallendem Bauschutt.
Einheit: m²
- Zuordnung: 352
- Zuordnung: 81

**01.0014 Vorbereitung Metalluntergründe**
Metalluntergründe gründlich mit Triflex Reiniger
abreiben und die Fläche zusätzlich anrauen.
Verbrauch: mind. 0,20 l/m²
Einheit: m²
- Zuordnung: 352
- Zuordnung: 81

**01.0015 Grundierung mineralischer Untergrund**
Bei mineralischen Untergründen in der Fläche bei einer
Breite von 10 cm.
Grundieren mit Triflex Cryl Primer 287.
Verbrauch: mind. 0,35 kg/m²
Ausführung nach den technischen Richtlinien des
Materialherstellers. Die Haftung zum Untergrund ist
immer objektbezogen zu prüfen.
Einheit: m
- Zuordnung: 352
- Zuordnung: 81

**01.0016 Grundierung Asphalt**
Bei Asphaltuntergründen in der Fläche bei einer Breite
von 10 cm.
Grundieren mit Triflex Cryl Primer 222.
Verbrauch: mind. 0,40 kg/m²
Ausführung nach den technischen Richtlinien des
Materialherstellers. Die Haftung zum Untergrund ist
immer objektbezogen zu prüfen.
Einheit: m
Zuordnung: 352

**01.0017 Dickschichtige Markierung, Variante 1: Einstellplätze**
Markieren der Einstellplätze mit Triflex Cryl M 266.
Breite der Linienführung 10 cm inkl. Abkleben.
Verbrauch mind. 4,00 kg/m².
Ausführung nach den technischen Richtlinien des
Materialherstellers.
Farbton: '.........' nach Wahl des Auftraggebers.
Triflex DMS ist schwer entflammbar (Klasse Bfl-s1 nach
DIN EN 13501-1).
Einheit: m
- Zuordnung: 399
- Zuordnung: 34

**01.0018 Dickschichtige Markierung, Variante 1: Behindertenparkplätze**
Markieren der Behindertenparkplätze mit Triflex Cryl M
266 inkl. Abkleben und ggf. Vorhalten einer Schablone.
Verbrauch mind. 4,00 kg/m².
Ausführung nach den technischen Richtlinien des
Materialherstellers
Farbton: '.........' nach Wahl des Auftraggebers.
Triflex DMS ist schwer entflammbar (Klasse Bfl-s1 nach
DIN EN 13501-1).
Einheit: Stk
- Zuordnung: 399
- Zuordnung: 34

**01.0019 Dickschichtige Markierung, Variante 1: Richtungspfeile**
Markieren der Richtungspfeile mit Triflex Cryl M 266
inkl. Abkleben und ggf. Vorhalten einer Schablone.
Davon Pfeile
- geradeaus: '.........' St.
- links: '.........' St.
- rechts: '.........' St.
Verbrauch mind. 4,00 kg/m².
Ausführung nach den technischen Richtlinien des
Materialherstellers.
Farbton: '.........' nach Wahl des Auftraggebers.
Triflex DMS ist schwer entflammbar (Klasse Bfl-s1 nach
DIN EN 13501-1).
Einheit: Stk
- Zuordnung: 399
- Zuordnung: 34

**01.0020 Dünnschichtige Markierung, Variante 2: Einstellplätze**
Markieren der Einstellplätze mit Triflex Cryl Finish
209. Breite der Linienführung 10 cm inkl. Abkleben.
Verbrauch mind. 0,70 kg/m².
Ausführung nach den technischen Richtlinien des
Materialherstellers.
Farbton: '.........' nach Wahl des Auftraggebers.
Triflex DMS ist schwer entflammbar (Klasse Bfl-s1 nach
DIN EN 13501-1).
Einheit: m
- Zuordnung: 399
- Zuordnung: 34

**01.0021 Dünnschichtige Markierung, Variante 2: Behindertenparkplätze**
Markieren der Behindertenparkplätze mit Triflex Cryl
Finish 209 inkl. Abkleben und ggf. Vorhalten einer
Schablone.
Verbrauch mind. 0,70 kg/m².
Ausführung nach den technischen Richtlinien des
Materialherstellers, siehe Triflex DMS, Variante 2.
Farbton: '.........' nach Wahl des Auftraggebers.
Triflex DMS ist schwer entflammbar (Klasse Bfl-s1 nach
DIN EN 13501-1).
Einheit: Stk
- Zuordnung: 399
- Zuordnung: 34

**01.0022 Dünnschichtige Markierung, Variante 2: Richtungspfeile**
Markieren der Richtungspfeile mit Triflex Cryl Finish
209 inkl. Abkleben und ggf. Vorhalten einer Schablone.
Davon Pfeile
- geradeaus: '.........' St.
- links: '.........' St.
- rechts: '.........' St.
Verbrauch mind. 0,70 kg/m².
Ausführung nach den technischen Richtlinien des
Materialherstellers.
Farbton: '.........' nach Wahl des Auftraggebers.
Triflex DMS ist schwer entflammbar (Klasse Bfl-s1 nach
DIN EN 13501-1).
Einheit: Stk
- Zuordnung: 399
- Zuordnung: 34

**01.0023 Dünnschichtige Markierfarbe, Variante 3: Einstellplätze**
Markieren der Einstellplätze mit Preco Line 300. Breite
der Linienführung 10 cm inkl. Abkleben.
Verbrauch mind. 0,44 kg/m².
Ausführung nach den technischen Richtlinien des
Materialherstellers.
Farbton: '.........' nach Wahl des Auftraggebers.
Triflex DMS ist schwer entflammbar (Klasse Bfl-s1 nach
DIN EN 13501-1).
Einheit: m
- Zuordnung: 399
- Zuordnung: 34

**01.0024 Dünnschichtige Markierfarbe, Variante 3: Behindertenparkplätze**
Markieren der Behindertenparkplätze mit Preco Line 300
inkl. Abkleben und ggf. Vorhalten einer Schablone.
Verbrauch mind. 0,44 kg/m².
Ausführung nach den technischen Richtlinien des
Materialherstellers.
Farbton: '.........' nach Wahl des Auftraggebers.
Triflex DMS ist schwer entflammbar (Klasse Bfl-s1 nach
DIN EN 13501-1).
Einheit: Stk
- Zuordnung: 399
- Zuordnung: 34

**01.0025 Dünnschichtige Markierfarbe, Variante 3: Richtungspfeile**
Markieren der Richtungspfeile mit Preco Line 300 inkl.
Abkleben und ggf. Vorhalten einer Schablone. Davon
Pfeile
- geradeaus: '.........' St.
- links: '.........' St.
- rechts: '.........' St.
Verbrauch mind. 0,44 kg/m².
Ausführung nach den technischen Richtlinien des
Materialherstellers.
Farbton: '.........' nach Wahl des Auftraggebers.
Triflex DMS ist schwer entflammbar (Klasse Bfl-s1 nach
DIN EN 13501-1).
Einheit: Stk
- Zuordnung: 399
- Zuordnung: 34

**01.0026 Stundenlohnarbeit eines Vorarbeiters**
Stundenlohnarbeit eines Vorarbeiters für nicht
aufgeführte Arbeiten, jedoch zum Nachweis und nur auf
Anordnung der Bauleitung oder Bauherrn.
Einheit: h
- Zuordnung: 352
- Zuordnung: 91

**01.0027 Stundenlohnarbeit eines Facharbeiters**
Stundenlohnarbeit eines Facharbeiters für nicht
aufgeführte Arbeiten, jedoch zum Nachweis und nur auf
Anordnung der Bauleitung oder Bauherrn.
Einheit: h
- Zuordnung: 352
- Zuordnung: 91

**01.0028 Stundenlohnarbeit eines Helfers**
Stundenlohnarbeit eines Helfers für nicht aufgeführte
Arbeiten, jedoch zum Nachweis und nur auf Anordnung der
Bauleitung oder Bauherrn.
Einheit: h
- Zuordnung: 352
- Zuordnung: 91

**01.0029 Materialverbrauch auf Nachweis**
Materialverbrauch für unvorhersehbare, aber für die
Durchführung der Leistung notwendigen zusätzlichen
Arbeiten, die nicht im Leistungsverzeichnis erfasst
sind.
Die Abrechnung erfolgt nach Aufwand auf Einzelnachweis.
Einheit: kg
- Zuordnung: 352
- Zuordnung: 18

**01.0030 Entsorgung aller Abfälle und Sondermüllstoffe**
Entsorgung aller Abfälle und Sondermüllstoffe
entsprechend den derzeitig gültigen Gesetzen und
Durchführungsverordnungen.
Einheit: psch
- Zuordnung: 396
- Zuordnung: 87
